# Neubau Kita St Ambrosius Hergensweiler
Angebotsaufforderung (GAEB DA XML 3.3, DA83)
Projekt: 036
Währung: EUR
Erstellt mit: GXML Toolbox V3.3 R20220330, ORCA AVA 26.0.7 26.00.07, 10.06.2026

## Angaben zur Baustelle
Angaben zur Baustelle

Lage
Friedhofweg 4
88138 Hergensweiler

Bauaufgabe
In unmittelbarer Nähe zur Grundschule, und der Kirche soll im historischen Dorfkern von
Hergensweiler eine 6-gruppinge Kindertagesstätte als Ersatzneubau errichtet werden. Zusammen mit der Leiblachhalle und der Grundschule definiert das bereits bestehende Gebäude der Kita den Schulhof, der auch der Gemeinde als Begegnungs- und Veranstaltungsort dient. Der Entwurf für die neue zweigeschossige Kindertagesstätte legt sich - wie auch das bestehende Gebäude - an die Süd-Westliche Kante des Schulhofs und fasst diesen mit seiner langen Gebäudekante deutlich. In Richtung Dorfstraße und Hauptstraße reagiert das Gebäude mit schmalen charakteristischen Giebelseiten auf die Umgebung während es sich im Süd-Westen mit großformatigen Fenstern, Terrassen und Balkonen zum Garten öffnet. Konstruktiv wird der Neubau weitestgehend in Holzbauweise errichtet. Auf einer betonierten Bodenplatte werden die beiden Geschosse als Holz-Skelettbau mit Brettstapeldecken errichtet. Die Außenwände stehen auf betonierten Sockeln. Die beiden gegeneinander versetzten Puktdächer prägen die Schnittfigur des Hauses.

Rettungswege
Die Feuerwehrzufahrten und Rettungswege müssen jederzeit, ohne Ausnahme, freigehalten werden. Es gibt einen Plan zur Baustelleneinrichtung. Die Zugänge und Verkehrswege sind sauber zu halten und dürfen nicht mit Material etc. verstellt werden.

Zufahrt, Lagerflächen und Parkplatzsituation
Die Baustelle wird über eine Hauptzufahrt im Nordosten und eine Nebenzufahrt im Südwesten erschlossen. Die Andienung der Baustelle erfolgt über den Nordosten. Lager- und Aushubflächen stehen ausreichend auf dem Grundstück im Nordwesten zur Verfügung. Stellplätze für Baustellenfahrzeuge sind nicht gesondert ausgewiesen und sind begrenzt vorhanden.

Baustelleneinrichtung
Der AN hat die Arbeitsbereiche außerhalb der Arbeitszeit verschlossen zu halten. Der Bauzaun ist zu allen Zeiten geschlossen zu halten. Aufwendungen hierfür sind in die EPs einzukalkulieren. Fehlende oder beschädigte Elemente des Bauzauns sind der Bauleitung unverzüglich zu melden.

Der AN ist verpflichtet, in allen Gefahrenstellen, insbesondere bei Öffnungen, Deckenaussparungen, Balkonen, Treppen, Lichthöfen usw. unverzüglich Schutzvorrichtungen (wie z.B. Notgeländer, Abdeckungen usw.) so anzubringen, dass diese die Möglichkeit der weiteren Arbeiten an den Bauteilen (Belag von Fußböden u. ä.) bis zur endgültigen Fertigstellung ermöglichen. Im Zweifelsfalle ist die Schutzvorrichtung mit dem Auftraggeber zu besprechen.

Baumschutz
Im Bereich der Baustelle befindet sich eine besonders schützenswerte Blutbuche. Arbeiten im Kronen- oder Wurzelberich des Baums sind mit der Bauleitung abzusprechen.

Baustellenwerbung
Werbung / Firmenbanner an Bauzäunen und Gerüsten sind nicht gestattet. Der AG stellt ein Bauschild, auf welchem die ausführenden Firmen genannt werden.

Einbauhöhen:
ab OK Rohfußboden des jeweiligen Geschosses:
EG:  bis max.  3,25m
EG Bereich Foyer:  bis max.  8,35m
OG:  bis max.  5,50m

## Baustelleneinrichtung
Baustelleneinrichtung

Die Baustelle ist bauseits wie folgt eingerichtet:

- geschotterte BE Fläche im Norden des Baufelds:
  Lager und Montageflächen stehen hier begrenzt zur Verfügung.
- 1 Bürocontainer für Bauleitung
- 1 Aufenthaltscontainer
- 1 Sanitärcontainer
- Baustelle ist eingezäunt
- Gerüst: Fassadengerüst

Alle weiteren für die eigenen Arbeiten notwendigen Gerüste sind vom AN zu stellen und mit einzukalkulieren.

Es sind bauseits zwei Turmdrehkräne vorhanden, die vom AN unentgeltlich in Abstimmung mit den anderen Gewerken genutzt werden können. Weitere durch den AN benötigte mobile Hebewerkzeuge, sonstige Arbeitsgeräte und Fahrtkosten die zur Durchführung der nachfolgend beschriebenen Leistungen notwendig sind, sind vom AN zu stellen und in die Einheitspreise mit einzukalkulieren.

## Planunterlagen
Planunterlagen

Den Ausschreibungsunterlagen sind folgende Anlagen beigefügt:

- Bauzeitenplan
- Brandschutzkonzept

Werkplanung Architektur
HGW-TP3-ARC-05-GR-U1-00-0001-F-03 GR UG  M 1:50
HGW-TP3-ARC-05-GR-00-00-0002-F-02 GR Sockel  M 1:50
HGW-TP3-ARC-05-GR-00-00-0003-P-00 GR EG  M 1:50
HGW-TP3-ARC-05-GR-01-00-0004-P-00 GR OG1  M 1:50
HGW-TP3-ARC-05-DA-00-00-0005-P-01 GR DA  M 1:50
HGW-TP3-ARC-05-SC-30-00-0010-P-00 Schnitte 1  M 1:50
HGW-TP3-ARC-05-SC-30-00-0011-P-00 Schnitte 2  M 1:50
HGW-TP3-ARC-05-AN-99-00-0015-P-00 Ansichten 1 Traufe  M 1:50
HGW-TP3-ARC-05-AN-99-00-0016-P-00 Ansichten 2 Giebel  M 1:50
HGW-TP3-ARC-05-BL-99-00-0040-F-00 Baustelleneinrichtung  M 1:200

Detailplanung Architektur
HGW-TP3-ARC-05-DE-DT-00-1011-V-00 RD 1 Öffnung Brüstung  M 1:10
HGW-TP3-ARC-05-DE-DT-00-1012-V-00 RD 2 Öffnung geschlossen M 1:10
HGW-TP3-ARC-05-DE-DT-00-1013-V-00 RD 3 Öffnung bodentief  M 1:10
HGW-TP3-ARC-05-DE-DT-00-1014-V-00 RD 4 Öffnung geschlossen M 1:10
HGW-TP3-ARC-05-DE-DT-00-1015-V-00 RD 5 Giebelseite  M 1:10 HGW-TP3-ARC-05-DE-DT-00-1016-V-00 RD Oberlicht  M 1:10
HGW-TP3-ARC-05-DE-DT-00-1017-V-00 RD Oberlicht Randbereich M 1:10
HGW-TP3-ARC-05-DE-DT-00-1018-V-00 RD Dach Traufen  M 1:10
HGW-TP3-ARC-05-DE-DT-00-1019-V-00 RD Übersicht Gebäudehülle M 1:20
HGW-TP3-ARC-05-DE-DT-00-1030-F-00 Technikraum  M 1:20

HLS Planung
HGW-TP3-HLS-05-GL-99-00-0010-V-01 Entwässerungsplanung

Beiliegende Pläne und Unterlagen sind Bestandteil der Leistungsbeschreibung, auch wenn in den einzelnen Positionen nicht ausdrücklich darauf verwiesen wird.

Die durch den Architekten und Tragwerksplaner erstellten Pläne werden als PDF-Pläne an den AN geschickt.
Die Kosten für Vervielfältigungen sind durch den AN zu tragen.

## Ortsbesichtigung
Ortsbesichtigung

Vor Angebotsabgabe wird dem Bieter dringend empfohlen, sich direkt vor Ort über Lage und Beschaffenheit der Baustelle sowie sonstige ihn berührende Verhältnisse eingehend zu informieren. Ortsbesichtigungen können über folgenden Kontakt vereinbart werden:

gemeinde@hergensweiler.de
08388 / 217

Nachträgliche Einwendungen oder Forderungen durch resultierende Erschwernisse können nicht anerkannt werden.

## Zusätzliche technische und allgemeine Vertragsbedingungen
Zusätzliche technische und allgemeine Vertragsbedingungen

Ausführung
Für die Ausführung gelten die allgemein anerkannten Regeln der Technik und Baukunst, die Bestimmungen der VOB/B,C, sowie die einschlägigen gültigen DIN-Normen, behördliche Vorschriften und Unfallverhütungsvorschriften sowie die jeweiligen Werks-Herstellervorschriften der im LV beschriebenen Materialien und Produkte und deren dazugehörige technische Merkblätter und Sicherheitsdatenblätter in der neuesten Fassung.
Über die VOB/B, C hinausgehende Festlegungen und Vereinbarungen bleiben davon unberührt. Des weiteren gilt die Unfallverhütungsvorschrift "Leitern und Tritte".
Sämtliche zu verwendenen Materialien, Einbauteile und Verbindungsmittel müssen bauaufsichtlich zugelassen sein. Sie dürfen kein Formaldehyd, POP, Lindan, Dioxin, Asbest bzw. einen anderen zum Zeitpunkt der Angebotsabgabe bereits anerkannt gesundheitsgefährdenden Stoff enthalten. Entsprechende Prüfzeugnisse sind vom AN vorzulegen.
Alle Leistungen umfassen Lieferung, Zusammenbau und Einbau der beschriebenen Bauteile und Stoffe, einschl. Abladen, Lagern und Transport bis zum Montage- und Ausführungsort auf der Baustelle, wenn im Positionstext nicht anders angegeben.
Sämtliche Produkte und Leistungen sind  UV-, korrosions-, und brandbeständig sowie schlagregensicher herzustellen.

Bauablauf
Falls die Einhaltung des Terminplans durch irgendwelche Umstände in Gefahr gerät, so ist hiervon die Bauleitung sowie der Terminplaner unverzüglich in Kenntnis zu setzen. Dies gilt auch für Ursachen, die nicht im eigenen Einflussbereich liegen, z.B. Verzug anderer Handwerker, unvorhergesehene Arbeiten, die von anderen Handwerkern auszuführen sind usw.
Die Leistungen müssen in Teilbereichen zeitlich versetzt ausgeführt werden. Der Montageablauf bzw. die zeitlich versetzte Leistungserbringung ist mit der Bauleitung vor Ort abzustimmen. Die sich hieraus ergebenden Mehraufwendungen sind vom AN in die Einheitspreise einzukalkulieren.

Zusätzliche Nebenleistungen
Zusätzlich zu den in der VOB aufgeführten Leistungen werden folgende Nebenleistungen vereinbart:

- Einrichten, Vorhalten und Räumen von Aufenthaltsräumen, sofern vor Ort nicht ausreichend vorhanden sind
- Erstellen eines Ablaufplanes in Abstimmung mit den Beteiligten
- Teilnahme an Vor- und Baubesprechungen
- Eventuelle Beschädigungen an den bestehenden Zufahrten, Geh- und Radwegen sowie an der öffentlichen Straße, die nachweislich durch den AN verursacht wurden, sind vom AN auf eigene Kosten zu reparieren.
- Sauberhalten der Verkehrswege
- Sämtliche zur Befestigung erforderlichen Bohrarbeiten sind in die jeweiligen Positionen einzukalkulieren.
- Die Baustelle ist nach Abschluss der Arbeiten besenrein zu hinterlassen.
- In die Angebotspreise sind die Kosten für ein "Einführungsgespräch” einzukalkulieren. Es handelt sich um ein Gespräch aller am Bau Beteiligten, das vor Baubeginn durchgeführt wird, um alle Fragen und Termine zu besprechen. Der AN ist verpflichtet, an diesem Gespräch mit den maßgeblichen Mitarbeitern teilzunehmen, die abgesprochenen Termine anzuerkennen und die Mitarbeiter einzusetzen, die an dem Gespräch teilgenommen haben.
Bei weiteren Einsätzen auf der gleichen Baustelle sind dieselben Mitarbeiter wieder zur Verfügung zu stellen.

Sonstiges
Alle durch die auszuführenden Arbeiten gefährdeten bereits vorhandenen Bauteile sind gegen Verunreinigung und Schäden zu schützen, einschl. Lieferung, Anbringen, Vorhalten und wieder Abbauen und Abtransportieren der erforderlichen Materialien. Reparaturen und Instandsetzungen auf Grund von Beschädigungen oder Verschmutzungen an o.g. Bauteilen durch den Unternehmer gehen zu dessen Lasten. Der Auftragnehmer ist verpflichtet, die örtlichen Gegebenheiten - Gebäude, Grundstück, Nachbargebäude - durch Begehung und Inaugenscheinnahme vor Angebotsabgabe festzustellen und die Umstände bei der Kalkulation einzurechnen.

Abrechnung
Abrechnung nach Aufmaß: Maßgebend für die Abrechnung sind zunächst die Werkpläne des Architekten. Bei Abweichungen wird ein örtliches Aufmaß mit der örtl. Bauleitung erstellt. Solche Aufmaße, die durch den Fortgang der Arbeiten nicht mehr feststellbar sind, sind - im Beisein der örtl. Bauleitung - vor den Maßnahmen durch den AN zu erstellen. Das Stellen der Schlussrechnung erfordert eine vorher erfolgte Abnahme. Mit der Schlussrechnung sind von allen eingebauten Materialien die Übereinstimmungserklärung, Prüfzeugnisse, Errichterbestätigungen, ggf. Datenblätter und Wartungs- und Pflegeanleitungen als PDF und einfach in Papierform mitzuliefern, sowie ggf. alle Nachweise einer ordnungsgemäßen Entsorgung. Die Dokumentation ist der Bauleitung eine Woche vor der Abnahme vollumfänglich als PDF zur verfügung zu stellen. Ohne rechtzeitig eingereichte Dokumentation erfolgt keine Abnahme.

Abschlagszahlungen erfolgen nach Baustand. Die Leistungen sind durch prüfbare Aufmaßzusammenstellungen nachzuweisen. Sicherheitsleistungen erfolgen nach VOB/B § 17.

Bautagesberichte
Der Auftragnehmer ist verpflichtet, während der gesamten Ausführungszeit seiner Leistungen ein detailliertes Bautagebuch zu führen und dieses der Bauleitung bei jedem Baustellenbesuch unaufgefordert vorzulegen. Die Bautageberichte sind vom AN in DIN A4 einmal wöchentlich, für jeden Arbeitstag getrennt, bei dem Auftraggeber einzureichen.
Im Bautagebuch sind festzuhalten:
- Baustellenbesetzung und Qualifikation der Mitarbeiter,
- Witterung und Temperatur, Arbeitszeit,
- Baustellenbesuche von Bauleiter, Statiker u.a.,
- besondere Vorkommnisse und Anweisungen,
- Kurzbeschreibung der durchgeführten Leistungen (insbesondere Betoniervorgänge und Montagearbeiten), sowie Abnahmen.

Bauleitung
Der Auftragnehmer hat für die Leitung seiner Arbeiten an der Baustelle einen fachkundigen Vertreter zu benennen, der ihn dem Auftraggeber gegenüber rechtsverbindlich vertritt und der den Anforderungen eines Fachbauleiters nach LBO entspricht.
Als Aufsichtsperson ist ein fachlich geeigneter und deutschsprachiger Polier, Vorarbeiter bzw. Obermonteur zu benennen, der während der Arbeiten auf der Baustelle ständig anwesend sein muss. Er darf nicht ohne vorherige Vereinbarung abgezogen werden.

Baustellenbesetzung
Der AN ist verpflichtet, die Baustelle während der Ausführung der vertraglich geschuldeten Leistung werktags zu den üblichen Arbeitszeiten ohne Unterbrechung bis zum Abschluss der Maßnahme mit ausreichend Personal zu besetzen und somit seine Erreichbarkeit gegenüber dem AG sicher zu stellen. Einsatz von Subunternehmer nur nach vorheriger schriftlicher Anmeldung und Genehmigung durch den AG.

Liefern und Einbauen
Alle Position beinhalten das Liefern und EInbauen sämtlicher zur Erbringung der jeweiligen Leistung erforderlichen Materialien.

Angebotene Produkte
Wenn Bieterangaben durch den Bieter nicht ausgefüllt werden, wird davon ausgegangen, dass das ausgeschriebene Produkt angeboten wird.

Versicherung und Schutz der eigenen Leistungen
Schäden durch normale Witterungseinflüsse sind nicht versichert. Der AN hat seine Leistungen gegenüber Witterungseinflüssen zu schützen. Sämtliche Schutzmaßnahme sind, soweit nicht gesondert ausgeschrieben, in die EPs mit einzukalkulieren.

## Abkürzungen und Abrechnungseinheiten
Abkürzungen und Abrechnungseinheiten

Folgende Abkürzungen werden verwendet:

AG = Auftraggeber
AN = Auftragnehmer
inkl. = Inklusive
evtl. = eventuell
min. = mindestens
max. = maximal
AW = Außenwand
STB = Stahlbeton
Bo.Pl = Bodenplatte
DFF = Dachflächenfenster
Si = Sichtqualität A/B
NSi = keine Sichtqualität
BE = Baustelleneinrichtung
TWP = Tragwerksplanung
TDK = Turmdrehkran
EP = Einheitspreis
LV = Leistungsverzeichnis
OK = Oberkante
FFB = Fertigfußboden
RFB = Rohfußboden
Kita = Kindertagesstätte
RD = Regeldetail
b =  Breite
h = Höhe

EPDM = Ethylen-Propylen-Dien-Kautschuk
FLL = Forschungsgesellschaft Landschaftsentwicklung Landschaftsbau
GRK = Geotextilrobustheitsklasse
XPS = Hartschaum-Dämmstoff aus extrudiertem Polystyrol
PYE - PV = Elastomerbitumen-Schweißbahn mit Polyestervlies-Trägereinlage
PYE - G = Elastomerbitumen-Schweißbahn mit Glasgewebeeinlage

Im Leistungsverzeichnis können folgende Abrechnungseinheiten zur Anwendung kommen:

h = Stunde
d = Tag
Wo = Woche
Mt = Monat
a = Jahr
cm = Zentimeter
cm2 = Quadratzentimeter
m = Meter
m2 = Quadratmeter
m3 = Kubikmeter
l = Liter,
Stk. = Stück
kg = Kilogramm
t = Tonne
mh = Meter x Stunde
md = Meter x Tag
mWo = Meter x Woche
mMt = Meter x Monat
ma = Meter x Jahr
m2d = Quadratmeter x Tag
m2Wo = Quadratmeter x Woche
m2Mt = Quadratmeter x Monat
m3d = Kubikmeter x Tag
m3Wo = Kubikmeter x Woche
m3Mt = Kubikmeter x Monat
Sth = Stück x Stunde
Std = Stück x Tag
StWo = Stück x Woche
StMt = Stück x Monat
td = Tonne x Tag
tWo = Tonne x Woche
tMt = Tonne x Monat

## Vorbemerkung gleichwertige Technische Spezifikationen
Gleichwertige Technische Spezifikationen

Soweit in der Leistungsbeschreibung auf Technische Spezifikationen, z. B. nationale Normen, mit denen Europäische Normen umgesetzt werden, europäische technische Zulassungen, gemeinsame technische Spezifikationen, internationale Normen, Bezug genommen wird, werden auch ohne den ausdrücklichen Zusatz: oder gleichwertig, immer gleichwertige Technische Spezifikationen in Bezug genommen.

## Unterlagen Baupläne
Unterlagen

Dem AN werden nach Auftragserteilung unentgeltlich zur Verfügung gestellt:
Baupläne der Baumaßnahme, auf Datenträger, Datenübergabe per Zugriff auf Cloud-System, in einfacher Ausfertigung.

## Ausführungszeiten und Bauablauf
Ausführungszeiten und Bauablauf

Es sind folgende Ausführungszeiten vorgesehen:

Blechdach:  05.11.2026 - 16.12.2026
Gründachau inkl. Abdichtung:  05.11.2026 - 16.12.2026
Restarbeiten und Balkon-Abdichtung:  10.05.2027 - 28.05.2027

Die Ansaat kann nach Bieterwahl auch zu einem späteren Zeitpunkt
im Frühjahr 2027 bis spätestens 10.05.2027 erfolgen.

Ggf. sind neben den o.g. Terminen weitere Montagetermine nötig.

Eine Mehraufwand für die zeitversetzte Ausführung, wie eine ggf. eine erneute Baustelleneinrichtung ist in die EPs mit einzukalkulieren und wird nicht gesondert vergütet.

## Vorbemerkungen Material
Vorbemerkungen Material

1. Material "Aluminium, walzblank"

Wenn in nachfolgenden Positionen für Bauteile das Material "Aluminium, walzblank" genannt ist, gelten nachfolgende Festlegungen:

Aluminium, walzblank, unbehandelt

2. Material "Aluminium, eloxiert, E6EV1"

Wenn in nachfolgenden Positionen für Bauteile das Material "Aluminium, eloxiert, E6EV1" genannt ist, gelten nachfolgende Festlegungen:

Aluminium, Eloxiert, Farbton E6EV1,
UV-Strahlen- und witterungsbeständig

## 020 Dachdeckungsarbeiten

### Bereich 01 Abdichtungsarbeiten sonstige

#### Abschnitt 01.01 Abdichtung Balkon

*Hinweis: Beschreibung der Einzelflächen Abdichtung Balkon*
Die im folgenden beschrieben Positionen beziehen sich auf die Einzelflächen:

Fläche 1: ca. 40 qm
  Länge x Breite ca. 26 x 1,5m
  rechteckig

Fläche 2: ca. 35 qm
  Länge x Breite ca. 23 x 1,5m
  rechteckig

**01.01.1 Dachfläche prüfen und besenrein säubern**
Dachfläche prüfen und besenrein säubern.
Die Dachfläche ist optisch auf ihren Zustand zu prüfen, Fehlstellen, wie scharfe Kanten oder Hohlräume sind ggf. zu beseitigen.
Auf Verlangen der Bauleitung ist ein Begehungsprotokoll zu erstellen.
Untergrund: Brettsperrholzplatte mit Abdichtung, z.B. SIGA Wetguard
Menge: 74,000 m²
Produkt:
  Artikel:
    Artikelnummer: x
    Artikelkurztext: Dachfläche prüfen und besenrein säubern

**01.01.2 Balkonabdichtung, EPDM, lose verlegt**
Flächenabdichtung aus vorkonfektionierten EPDM-Planen, als Abdichtung von Balkonen,
DIN 18531-2 und DIN 18531-5, Neigung kleiner 2 %, einlagig,
aus Elastomerbahnen, Ethylen-Propylen-Dien-Kautschuk (EPDM) DIN EN 13956, bitumenverträglich, Anwendungstyp DIN/TS 20000-201 DE, Dicke 1,5 mm, lose verlegen,
inkl. notwendiger Fügennähte gem. Herstellerangaben,  Untergrund vorh. Abdichtung,

Die Flächenangabe umfasst die Gesamtplanenfläche einschließlich Zuschläge für Randabschlüsse sowie Bauteilanschlüsse, jedoch vorbehaltlich der Konfektionierung.
Rand-, Kehl- und Feldbefestigung als gesonderte Positionen.

Leitprodukt:  HERTALAN
  EASY COVER 1,5 mm

oder gleichwertig

Angeboten:

Fabrikat: '.........'

Typ: '.........'
Menge: 74,000 m2

**01.01.3 Randabschluss Fassade**
Randabschluss Fassade herstellen wie folgt:

Randbohle bauseits vorhanden
- Material: 'Fichte/Tanne'
- Dicke: '40' mm
- Breite: '60' mm

Randabschluss der Flächenabdichtung auf Randbohle systemkompatibel befestigen. Eine mechanische Befestigung ist einer Verklebung vorzuziehen.

Ecken und Enden sind enthalten.
Menge: 50,000 m

**01.01.4 Balkonabschluss Flüssigkunstoff**
Anschluss von EPDM Flächenabdichtung an Stahlaufkantung
mit Flüssigkunststoff-System;

Anschlusshöhe 10cm

Alle Lagen des Abdichtungspaketes systemkompatibel anschließen und abdichten.
Ecken und Enden des Anschlusses sind enthalten.

Haftzugprobe und Grundierungsarbeiten gemäß Herstellerempfehlung, inkl. Zuschnitt und Anpassung der Vlieseinlage, Flüssigkunststoff-Abdichtung nass in nass herstellen
- nahezu geruchsneutral
- Mindestüberdeckung auf Flächenabdichtung: mind. 100 mm

Planungsgrundlage: LIQUISEAL 1C SF

oder gleichwertig

Angebotenes System: '.........'
Menge: 55,000 m

**01.01.5 Wandanschluss Balkon, Überhangblech**
STLB-Bau 2025-04 022
Überhangstreifen/-blech für Wandanschluss aus Aluminium DIN EN 485 und DIN EN 507, Dicke 1 mm, Zuschnittbreite 225 mm, 3 x gekantet, Untergrund Holz, mit Schrauben befestigen.
Menge: 21,000 m

**01.01.6 Fensteranschluss Balkon, Fensterbankabdeck.**
Fensterbankabdeckung, aus Aluminium DIN EN 485 und DIN EN 507, Dicke 1 mm, Zuschnittbreite 250 mm,
Länge '2190' mm, 3 x gekantet, befetigt am Türprofil, einschl.
hinterer Aufkantung und Wasserfalz, einschl. vorderer Tropfkante als Falz, mit seitlichen Abschlüssen und Übergang zum Wandanschlussblech
Menge: 13,000 St

**01.01.7 Schutzlage Balkonabd. Bautenschutzmatte Gummigranulat**
Schutzlage der Abdichtung von Laubengängen aus Bautenschutzmatten/-platten, aus Gummigranulat, Dicke 6 mm, lose verlegen, Fugen dauerhaft geschlossen halten, gegen Verschiebung sichern
Menge: 74,000 m2

### Bereich 02 Blechdach

#### Abschnitt 02.01 Wellblech

**02.01.1 Dach Wellprofil Alu W55/177-885 D 1mm**
Liefern und montieren von Dachdeckung aus Aluminium mit Wellprofilen, Festigkeitsnachweis und konstruktive Ausbildung nach den Fachregeln des IFBS und DIN EN 1090-5, DIN EN 1090-1,Profil 55/177-885, Dicke 1 mm, mit Schrauben aus nichtrostendem Stahl sichtbar auf Wellenberg mit Kalotte auf Holz befestigen, Dachneigung von 5 bis 13 Grad, Dichtungsband in sämtlichen Längs- und Querstößen.

Material: "Aluminium, eloxiert, E6EV1"
Stärke: 1 mm
Profiltyp: Wellprofil 55/177

Leitprodukt:  Tacke Lindemann,
  Aluminium Wellprofil 55/177

oder gleichwertig

Angeboten:

Fabrikat: '.........'

Typ: '.........'
Menge: 1010,000 m2

**02.01.2 Zulage: Antikondensat-Vlies**
Zusätzlicher Antikondensat-Vlies an der Unterseite der Wellprofile zur zeitweisen Absorbierung von Tauwasser und somit zur Minderung der Tropfenbildung im nicht sichtbaren Bereich (Dachuntersicht).

Vlies-Flächengewicht: ≥ 95 g/m² (zzgl. Kleber)

Die Längsstöße der Wellprofile sind werkseitig ohne
Antikondensat-Vlies auszuführen oder zu deaktivieren. Dies ist in den Einheitspreis mit einzukalkulieren.
Menge: 590,000 m²

**02.01.3 Vlies-Deaktivierung an Querstößen**
Fachgerechtes deaktivieren des Antikondensvlieses zur Vermeidung von Kapillarwirkungen im Bereich von Querüberlappungen und am Traufabschluss.
Das Vlies ist auf einer Breite von ca. 100 mm bei Querstößen, durch thermisches Veröden (Heißluft) oder durch vollflächigen Auftrag eines wasserabweisenden Vlieslackes/Spezialharzes dauerhaft zu versiegeln. Die Oberflächenbeschichtung des Profilblechs darf hierbei nicht beschädigt werden.
Menge: 70,000 m

**02.01.4 Schnittkantenversiegelung**
Fachgerechtes Versiegeln aller bauseits hergestellten Schnittkanten an den Aluminium-Wellblechprofilen. Die Kanten sind vorab von Graten und Bohrspänen zu reinigen. Die Versiegelung hat porenfrei mit einem herstellerspezifischen Kantenversiegelungslack oder Reparaturlack im exakten Farbton der Profilbeschichtung zu erfolgen.

Abrechnung nach tatsächlicher Länge der versiegelten Kanten.
Menge: 15,000 m

**02.01.5 Dachreinigung**
Fertigmontierte Profilblechkonstruktion im Nachgang der Montage abfegen. Bohrspäne sind restlos zu entfernen.
Menge: 1010,000 m²

**02.01.6 Schneefangstütze für Wellplatten**
Schneefangstütze für Wellplatten zum Befestigen auf Pfette und Zusatzpfette, gem. Herstellerangaben, Schneefangklasse 3
für 2 Rohre mit 32 mm Durchmesser
inkl. Moosgummistreifen und 2 Holzschrauben aus Edelstahl 7 x 120 mm

Leitprodukt:  Flender Flux
  Schneefangstütze Nr. 69 W
  verzinkt, Abstand 700mm

oder gleichwertig

Angeboten:

Fabrikat: '.........'

Typ: '.........'
Menge: 307,000 St

**02.01.7 Schneefangdoppelrohr Stahl verz Wellprofil Alu**
Schneefangdoppelrohr, 32 mm Durchmesser, aus verzinktem Stahl, für Anordnung auf Sparren, passend zu v.b. Schneefangstützen und zur Deckung mit Wellprofilen aus Aluminium, Arbeitshöhe bis 3,5 m über der Standfläche des hierfür erforderlichen Gerüstes.
Menge: 210,500 m

**02.01.8 Solarhalter**
Solarhalter für Wellplatten zum Befestigen auf Pfette, gem. Herstellerangaben, inkl. Moosgummistreifen und
1 Holzschraube Edelstahl 7 x 120 mm

Leitprodukt:  Flender Flux
  Solarhalter Nr. 202
  verzinkt

oder gleichwertig

Angeboten:

Fabrikat: '.........'

Typ: '.........'
Menge: 548,000 St

**02.01.9 Distanzstücke Schneefang, Solarhalter**
Abstandshalter / Distanzstück passend zum v.b. Wellprofil als Unterstützung der Wellplatte im Bereich der Befetigungspunkte Schneefang und Solarhalter.
Menge: 1162,000 St

**02.01.10 Kleintierschutz Traufkamm**
Kleintierschutz / Traufkamm an der Traufe als Gitter, aus Edelstahl, passend zur Deckung mit Wellprofilen aus Aluminium.

Leitprodukt:  Traufkamm aus Edelstahl
  ZIWI GmbH

oder gleichwertig

Angeboten:

Fabrikat: '.........'

Typ: '.........'
Menge: 145,000 m

**02.01.11 Profilfüller Welle 55/177**
Profilfüller zum Verschießen der Wellbleche im First und Traufbereich auf der Dachseite Gründach, aus hochwertigem PE-Schaumstoff, schwarz, Stärke ≥ 30mm, passend zur Deckung mit Wellprofilen aus Aluminium.
Menge: 70,000 m

**02.01.12 Flachdachhaube Strangentlüfter, Schmutzwasser**
Flachdachentlüfter als Strangentlüfter Schmutzwasser, für leicht geneigte Dächer, aus verzinktem Stahlblech oder Aluminiumblech, mit Dämmhülse,
Nennweite 100,Länge '650' mm, 2-teilig, ohne Flansch,
Anschließen von Dampfsperre, Wärmedämmung und regensicheres Unterdach erfolgt durch Gewerk Zimmerer. Abdichtung an Dachhaut wird gesondert vergütet, Ausführung gemäß Zeichnung.

Farbe Dachhaube: Verkehrsgrau (RAL 7042)

Inklusive Befestigung Standrohr mittels Befestigungsschelle.

Leitprodukt:  gebavent-Flachdachhaube
  FDS-OF 100/650

oder gleichwertig

Angeboten:

Fabrikat: '.........'

Typ: '.........'
Menge: 1,000 St

**02.01.13 Flachdachhaube Strangentlüfter, Lüftung**
Flachdachentlüfter als Strangentlüfter Zu- und Abluft,
für leicht geneigte Dächer, aus verzinktem Stahlblech oder Aluminiumblech, mit Dämmhülse,
Nennweite 100,Länge '650' mm, 2-teilig, ohne Flansch,
Anschließen von Dampfsperre, Wärmedämmung und regensicheres Unterdach erfolgt durch Gewerk Zimmerer. Abdichtung an Dachhaut wird gesondert vergütet, Ausführung gemäß Zeichnung.

Farbe Dachhaube: Verkehrsgrau (RAL 7042)

Inklusive Befestigung Standrohr mittels Befestigungsschelle.

Leitprodukt:  gebavent-Flachdachhaube
  FDL-OF 100/650

oder gleichwertig

Angeboten:

Fabrikat: '.........'

Typ: '.........'
Menge: 1,000 St

**02.01.14 Mast für Wetterstation**
Dachsparrenmast als Halter für Wetterstation, Stahl feuerverzinkt, inkl. Mastkappe und Kabeldurchführung, liefern und fachgerecht gem. Herstellerangaben montieren, inkl. sämtlicher Verbindungsmittel.

Abdichtung an Dachhaut wird gesondert vergütet.

Mastlängen: 65-90 cm
Mastdurchmesser: ≤ 48 mm
Sparrenabstand: ca. 60-70 cm
Dachneigung: 0° - 80° stufenlos einstellbar

Leitprodukt:  DUR-line
  Herkules S48-900

oder gleichwertig

Angeboten:

Fabrikat: '.........'

Typ: '.........'
Menge: 1,000 St

**02.01.15 Aussparung Wellblech, Strangentlüftung**
Aussparung, in Dachabdeckung, Wellblech, in Gesamttiefe des Bauteils, rund, für Strangentlüftung, inkl. entgraden und versiegeln der Schnittkanten.
Rohrdurchmesser 160 mm, eine zu öffnende Ebene,
1. Ebene aus Aluminiumblech, Dicke 1 mm

Der Lochdurchmesser ist so zu wählen, dass das natürliche
Schiebeverhalten der Aluminium Wellelemente nicht
beeinträchtigt wird.
Menge: 2,000 St

**02.01.16 Aussparung Wellblech, Leitungen PV**
Aussparung, in Dachabdeckung, Wellblech, in Gesamttiefe des Bauteils, rund, inkl. entgraden und versiegeln der Schnittkanten.
Durchmesser 8 cm, eine zu öffnende Ebene,
1. Ebene aus Aluminiumblech, Dicke 1 mm

Der Lochdurchmesser ist so zu wählen, dass das natürliche
Schiebeverhalten der Aluminium Wellelemente nicht
beeinträchtigt wird.
Menge: 2,000 St

**02.01.17 Aussparung Wellblech, Wetterstation**
Aussparung, in Dachabdeckung, Wellblech, in Gesamttiefe des Bauteils, rund, inkl. entgraden und versiegeln der Schnittkanten.
Rohrdurchmesser ca. 5 cm, eine zu öffnende Ebene,
1. Ebene aus Aluminiumblech, Dicke 1 mm

Der Lochdurchmesser ist so zu wählen, dass das natürliche
Schiebeverhalten der Aluminium Wellelemente nicht
beeinträchtigt wird.
Menge: 1,000 St

**02.01.18 Aussparung Wellblech, Anschlageinrichtung**
Aussparung, in Dachabdeckung, Wellblech, in Gesamttiefe des Bauteils, rund, für Anschlageinrichtung, inkl. entgraden und versiegeln der Schnittkanten.
Rohrdurchmesser ca. 16-42mm, eine zu öffnende Ebene,
1. Ebene aus Aluminiumblech, Dicke 1 mm

Der Lochdurchmesser ist so zu wählen, dass das natürliche
Schiebeverhalten der Aluminium Wellelemente nicht
beeinträchtigt wird.
Menge: 23,000 St

**02.01.19 Dichtmanschette Rohr, Strangentlüftung**
Dichtmanschette aus EPDM für Rohrdurchführung  zur Abdichtung von Rohren auf Metallwelldächern, Wellprofil 55/177, liefern und fachgerecht gem. Herstellerangaben montieren, inkl. sämtlicher Verbindungsmittel.

Oberer Abschluss hinterlaufsicher mittels Edelstahlschellenband, inkl. Schrumpfschlauch.

Ausführung: EPDM (Grau)
Rohrdurmesser: ca. 160 mm

Leitprodukt:  EJOT
  DEKTITE Square Set

oder gleichwertig

Angeboten:

Fabrikat: '.........'

Typ: '.........'
Menge: 2,000 St

**02.01.20 Dichtmanschette Kabel, Leitungen PV**
Dichtmanschette für Kabeldurchführung aus EPDM zur Abdichtung von Rohren / Kabel auf Metallwelldächern, Wellprofil 55/177, oberer Abschluss hinterlaufsicher,
liefern und fachgerecht gem. Herstellerangaben montieren, inkl. sämtlicher Verbindungsmittel.

Ausführung: EPDM (Grau)
Kabeldurchmesser: 4-8 mm

Leitprodukt:  EJOT
  DEKTITE Premium 12

oder gleichwertig

Angeboten:

Fabrikat: '.........'

Typ: '.........'
Menge: 2,000 St

**02.01.21 Dichtmanschette Rohr, Wetterstation Mast**
Dichtmanschette aus EPDM für Rohrdurchführung zur Abdichtung von Rohren auf Metallwelldächern, Wellprofil 55/177, liefern und fachgerecht gem. Herstellerangaben montieren, inkl. sämtlicher Verbindungsmittel.

Oberer Abschluss hinterlaufsicher mittels Edelstahlschellenband, inkl. Schrumpfschlauch.

Ausführung: EPDM (Grau)
Rohrdurmesser: 35-60 mm

Leitprodukt:  EJOT
  DEKTITE Square Set

oder gleichwertig

Angeboten:

Fabrikat: '.........'

Typ: '.........'
Menge: 1,000 St

**02.01.22 Dichtmanschette Rohr, Anschlageinrichtung**
Dichtmanschette aus EPDM für Rohrdurchführung zur Abdichtung von Rohren auf Metallwelldächern, Wellprofil 55/177, liefern und fachgerecht gem. Herstellerangaben montieren, inkl. sämtlicher Verbindungsmittel.

Oberer Abschluss hinterlaufsicher mittels Edelstahlschellenband, inkl. Schrumpfschlauch.

Ausführung: EPDM (Grau)
Rohrdurmesser: 16-42 mm

Leitprodukt:  EJOT
  DEKTITE Square Set

oder gleichwertig

Angeboten:

Fabrikat: '.........'

Typ: '.........'
Menge: 23,000 St

**02.01.23 Hängedachrinne Alu D 0,8mm Gr.400 halbrund Rinnenhalter Alu**
STLB-Bau 2025-04 022
Hängedachrinne DIN EN 612, mit Gefälle, aus Aluminium DIN EN 485 und DIN EN 507, Dicke 0,8 mm, Nenngröße 400 mm, halbrund, Nahtausbildung genietet mit Dichteinlage, befestigen mit Rinnenhaltern aus Aluminium, auf Holz, Ausführung gemäß Zeichnung.
Menge: 154,000 m

**02.01.24 Rinnenhalter Alu B/H 30/5mm halbrund Gr.400**
Rinnenhalter DIN EN 1462, aus Aluminium, 30/5 mm, für halbrunde Dachrinnen Nenngröße 400 mm, auf Holz, Ausladung ca. 540 mm
Menge: 215,000 St

**02.01.25 Rinnenendstück flach Alu D 0,8mm Zuschnitt-B 400mm Hängedachrinne**
STLB-Bau 2025-04 022
Rinnenendstück (Rinnenboden) flach aus Aluminium DIN EN 485 und DIN EN 507, Dicke 0,8 mm, Zuschnittbreite der Rinne 400 mm, für halbrunde Dachrinnen, für Hängedachrinne.
Menge: 8,000 St

**02.01.26 Rinnenablaufstutzen gerade Alu D 0,7mm Zuschnitt-B 400mm Gr.120 Hängedachrinne**
STLB-Bau 2025-04 022
Rinnenablaufstutzen, Bemessung DIN EN 12056-3 und DIN 1986-100, gerade, zum Einhängen, aus Aluminium DIN EN 485 und DIN EN 507, Dicke 0,7 mm, Zuschnittbreite der Rinne 400 mm, Nenngröße 120, für halbrunde Dachrinnen, für Hängedachrinne.
Menge: 10,000 St

**02.01.27 Regenfallrohr Metall kreisförmig Gr.120 Alu D 0,7mm**
STLB-Bau 2025-04 022
Regenfallrohr DIN EN 612, kreisförmig, Nenngröße 120, aus Aluminium DIN EN 485 und DIN EN 507, Dicke 0,7 mm, befestigen mit Rohrschellen, an Holz.
Menge: 78,000 m

**02.01.28 Rohrbogen Alu D 0,7mm Gr.120 72Grad**
STLB-Bau 2025-04 022
Rohrbogen für Regenfallrohr, aus Aluminium DIN EN 485 und DIN EN 507, Dicke 0,7 mm, Nenngröße 120, Krümmung 72 Grad.
Menge: 16,000 St

**02.01.29 Regenstandrohr Stahl verz D 2mm kreisförmig Gr.125 L 1m**
STLB-Bau 2025-04 022
Regenstandrohr aus verzinktem Stahl, Dicke 2 mm, kreisförmig, Nenngröße 125, Länge 1 m, Befestigung mit Rohrschelle an Holz, einschl. Anschluss an die erdverlegte Leitung.
Menge: 10,000 St

### Bereich 03 Gründach

#### Abschnitt 03.01 Abdichtung Gründach

**03.01.1 Dachschalung Brett Nadelholz D 24mm**
*** Bezugsbeschreibung
STLB-Bau 2025-04 020
Dachschalung als Unterlage für Dachabdichtung, aus Brettern, Nadelholz, Sortierklasse S 10 DIN 4074-1, Dicke 24 mm, Untergrund Holz, Befestigung mit Nägeln.
Menge: 290,000 m2

**03.01.2 Im Bereich aufgehende Wand zwischen den beiden**
*** wie Position 03.01.1
Im Bereich aufgehende Wand zwischen den beiden Dachflächen, unterhalb Oberlichtband
Menge: 25,000 m²

**03.01.3 Aussparung Holzschalung, Strangentlüftung**
Aussparung, in Holzschalung, Holzart Fichte/Tanne, in Gesamttiefe des Bauteils, rund,
Durchmesser 160 mm, eine zu öffnende Ebene,
1. Ebene aus Konstruktionsvollholz, Dicke 24 mm
Menge: 2,000 St

**03.01.4 Flachdachabdichtung Gründach, EPDM, lose verlegt**
Flachdachabdichtung aus vorkonfektionierten EPDM-Planen, als Abdichtung von Dächern,
DIN 18531-1 und DIN 18531-3, für nicht genutzte Dächer, Dachneigung 3,5°, Anforderungen hinsichtlich Widerstandsfähigkeit gegen Flugfeuer und strahlende Wärme B ROOF, einlagig, aus Elastomerbahnen, Ethylen-Propylen-Dien-Kautschuk (EPDM) DIN EN 13956, bitumenverträglich, Anwendungstyp DIN/TS 20000-201 DE, Eigenschaftsklasse E1, Dicke 1,5 mm, lose verlegen, auflastgehalten (Gründachaufbau), durchwurzelungsfest nach FLL-Verfahren, Untergrund Holz.

Die Flächenangabe umfasst die Gesamtplanenfläche einschließlich Zuschläge für Randabschlüsse sowie Bauteilanschlüsse, jedoch vorbehaltlich der Konfektionierung.
Rand-, Kehl- und Feldbefestigung als gesonderte Positionen.

Leitprodukt:  HERTALAN
  EASY COVER 1,5 mm

oder gleichwertig

Angeboten:

Fabrikat: '.........'

Typ: '.........'
Menge: 310,000 m²

**03.01.5 Fügenähte verschweißt**
Fügenähte der vorkonfektionierten Flächenplanen mit Nahtband beidseitig dicht verschweißen.
Diese Ausführung ist wurzelfest.

Leitprodukt:  HERTALAN Nahtband
  120 / 180 / 360 mm

oder gleichwertig

Angeboten:

Fabrikat: '.........'

Typ: '.........'
Menge: 35,000 m

**03.01.6 Wandanschluss, aufgehende Wand**
Wandanschluss der v.b. Flächenabdichtung an aufgehende Wand im Bereich Oberlicht hochführen, inkl. lagesicherer Befestigung.
Anschlussecken, Enden und lineare Randbefestigung sind enthalten.
Oberer Abschluss hinterlaufsicher mechanisch gesichert.

Anschlusshöhe: 30cm; mindestens 15 cm
Menge: 66,000 m

**03.01.7 Flachdachhaube Strangentlüfter, Schmutzwasser**
Flachdachentlüfter als Strangentlüfter Schmutzwasser, für leicht geneigte Dächer, aus verzinktem Stahlblech oder Aluminiumblech, mit Dämmhülse,
Nennweite 100,Länge '700' mm, 2-teilig, ohne Flansch,
Anschließen von Dampfsperre, Wärmedämmung und regensicheres Unterdach erfolgt durch Gewerk Zimmerer. Abdichtung an Dachhaut wird gesondert vergütet, Ausführung gemäß Zeichnung.

Farbe Dachhaube: Verkehrsgrau (RAL 7042)

Inklusive Befestigung Standrohr mittels Befestigungsschelle.
Inklusive eventueller Standrohrverlängerung.

Leitprodukt:  gebavent-Flachdachhaube
  FDS-OF 100/450 und
  gebavent-Standrohrverlängerung
  SRS 100

oder gleichwertig

Angeboten:

Fabrikat: '.........'

Typ: '.........'
Menge: 2,000 St

**03.01.8 Anschluss Abdichtung, Strangentlüftung**
Abdichtung von bauseits vorhandenen Durchdringungsbauteilen:
- Material: Aluminium
- Durchmesser: ca. 160 mm
mittels Stülpmanschette aus EPDM analog zur
v.b. Flächenabdichtung.
Alle Lagen des Abdichtungspaketes systemkompatibel anschließen und abdichten.
- Anschlusshöhe: ca. 30 cm, mindestens 15 cm ü. OK Kies

Manschette auf Flächenabdichtung verschweißen und die Dichtigkeit des Anschlusses an der sichtbar austretenden Schweißraupe kontrollieren.

Oberer Abschluss hinterlaufsicher mittels Edelstahlschellenband.

Leitprodukt:  HERTALAN Rrohrmanschette
  120-180 mm

oder gleichwertig

Angeboten:

Fabrikat: '.........'

Typ: '.........'
Menge: 2,000 Stk

**03.01.9 Anschluss Abdichtung, Anschlageinrichtung**
Abdichtung von bauseits vorhandenen Durchdringungsbauteilen:
- Material: Metall
- Druchmesser: 16-42 mm
mittels Stülpmanschette aus EPDM analog zur
v.b. Flächenabdichtung.
Alle Lagen des Abdichtungspaketes systemkompatibel anschließen und abdichten.
- Anschlusshöhe: ca. 30 cm, mindestens 15 cm ü. OK Substrat

Manschette auf Flächenabdichtung verschweißen und die Dichtigkeit des Anschlusses an der sichtbar austretenden Schweißraupe kontrollieren.

Oberer Abschluss hinterlaufsicher mittels Edelstahlschellenband.

Leitprodukt:  HERTALAN Rrohrmanschette
  0-50 mm

oder gleichwertig

Angeboten:

Fabrikat: '.........'

Typ: '.........'
Menge: 9,000 Stk

#### Abschnitt 03.02 Gründachaufbau

*Hinweis: Systemkonformer Aufbau*
Die in den folgenden Positionen beschriebene Systemlösung verfügt über die Europäische Technische Bewertung ETA-13/0557.
Alle als gleichwertig angebotenen Alternativen müssen über diese oder eine vergleichbare Bewertung verfügen. Es dürfen nur im ganze zugelassene Systeme ausgeführt werden.

*Hinweis: Vorbemerkungen Dachbegrünung*
Es gelten die Richtlinien für die Planung, Ausführung und Pflege
von Dachbegrünungen (Dachbegrünungsrichtlinie)
nach FLL Forschungsgesellschaft.

Dachfläche: ca. 290 m² (inkl. Kiesstreifen)
Dachneigung: 2° bzw. 5°
Dachhöhe ü. OK Gelände: ca. 6-7 m

Die notwendige objektbezogene Beratung und Überprüfung des
vorgesehenen Extensivbegrünungs-Mehrschichtaufbaus
hat der AN mit Angebotsabgabe beim Systemgeber zu erwirken.

**03.02.1 Dachfläche besenrein säubern**
Dachfläche besenrein säubern.
Die Dachfläche ist optisch auf ihren Zustand zu prüfen.
Auf Verlangen der Bauleitung ist ein Begehungsprotokoll zu erstellen.
Menge: 290,000 m²
Produkt:
  Artikel:
    Artikelnummer: x
    Artikelkurztext: Dachfläche besenrein säubern

**03.02.2 Trenn-, Schutz- u. Speichervlies**
Schutzlage liefern und als Schutz der Dachabdichtung/Wurzelschutzbahn vor mechanischer Beanspruchung bzw. bei Materialunverträglichkeit gemäß DIN 18531-2, mit 10 cm Überlappung fachgerecht verlegen.

Leitprodukt:  OPTIGRÜN
  Schutzlage RMS 300

oder gleichwertig

Angeboten:

Fabrikat: '.........'

Typ: '.........'
Menge: 290,000 m²
Produkt:
  Artikel:
    Artikelnummer: 14790
    Artikelkurztext: Trenn-, Schutz- u. Speichervlies

**03.02.3 Schutzlage hochführen**
Schutzlage aus Vorposition am Dachrand und an aufgehenden
Dachabdichtungen ca. '15' cm i.M.
hochführen.
Menge: 66,000 m
Produkt:
  Artikel:
    Artikelnummer: x
    Artikelkurztext: Schutzlage hochführen

**03.02.4 Drän- und Wasserspeicherelement**
Drän- und Wasserspeicherelement liefern und einbauen.
Einsatzbereich: Extensivbegrünungen

Eigenschaften:
Nenndicke: ca. 25 mm
Flächengewicht: ca. 1,35 kg/m²
Farbe: schwarz/grau
Öffnungen zur Belüftung und Diffusion, trittstabil
Entwässerungsleistung geprüft nach DIN EN ISO 12958
Füllvolumen (lose): ca. 7,5 l/m²
Wasserspeicherfähigkeit (unverfüllt): ca. 5 l/m²

Verlegung gem. Herstellerangaben.

Leitprodukt:  OPTIGRÜN
  FKD 25

oder gleichwertig

Angeboten:

Fabrikat: '.........'

Typ: '.........'
Menge: 290,000 m²
Produkt:
  Artikel:
    Artikelnummer: 14860
    Artikelkurztext: Drän- und Wasserspeicherelement

**03.02.5 Filtervlies**
Filtervlies liefern und als Filterschicht zwischen Dränschicht und Substrat mit 10 cm Überlappung verlegen.
Einsatzbereich:
Auf Extensiv-/Intensivbegrünungen zwischen Dränschicht und Substrat/Tragschicht.

Eigenschaften:
Nenndicke: ca. 1,1 mm
Flächengewicht: ca. 105 g/m²
Festigkeitsklasse: GRK 2
Vertikale Wasserdurchlässigkeit nach EN ISO 11058

Leitprodukt:  OPTIGRÜN
  Filtervlies FIL 105
oder gleichwertig

Angeboten:

Fabrikat: '.........'

Typ: '.........'
Menge: 290,000 m²
Produkt:
  Artikel:
    Artikelnummer: 14738
    Artikelkurztext: Filtervlies

**03.02.6 Extensivsubstrat leicht**
Extensivsubstrat (leicht) als Vegetationstragschicht für Extensivbegrünungen, auf Dachflächen mit geringer Tragfähigkeit, strukturstabilisiert für breites Pflanzenspektrum geeignet, liefern und auf die natürlich
verdichtete Schichthöhe von '10' cm einbauen.

Gewicht wassergesättigt: ca. 1140-1440 kg/m³

Leitprodukt:  OPTIGRÜN
  Extensivsubstrat E-leicht
oder gleichwertig

Angeboten:

Fabrikat: '.........'

Typ: '.........'
Menge: 245,000 m²
Produkt:
  Artikel:
    Artikelnummer: 120
    Artikelkurztext: Extensivsubstrat leicht

**03.02.7 Kiesleiste L-Profil, Kiesstreifen**
Kiesleiste L-Profil zur Trennung von Kies und Substrat liefern und mit Aluminium-Verbindungselementen nach Herstellerangaben einbauen.
Für Dachneigungen bis 5 Grad

Material: Aluminium, 4-fach gekantet
Höhe: 100 mm
Breite: 73 mm
Dicke: 1 mm
Länge: 2500 mm
senkrechter Schenkel gelocht (6 mm)

Leitprodukt:  OPTIGRÜN
  ZP 100 A
oder gleichwertig

Angeboten:

Fabrikat: '.........'

Typ: '.........'
Menge: 140,000 m
Produkt:
  Artikel:
    Artikelnummer: 30050
    Artikelkurztext: Kiesleiste L-Profil, Kiesstreifen

**03.02.8 Verbinder für Kiesleiste**
Verbinder für Kiesleiste der Vorpos. liefern und nach
Herstellerangaben einbauen.

Material: Aluminium, 1 mm
Menge: 55,000 Stk
Produkt:
  Artikel:
    Artikelnummer: 14742
    Artikelkurztext: Verbinder für Kiesleiste

**03.02.9 Zulage: Eckelement für Kiesleiste**
Eckelement für Kiesleiste der
Vorpos. Kiesleiste zur Ausbildung einer
90-180 Grad-Ecke an vordefinierter Knickkante als Zulage liefern, auf der Schutzlage verlegen und nach Herstellerangaben miteinander verbinden.
Für Dachneigungen bis 5 Grad

Eigenschaften:
Material: Aluminium, 4-fach gekantet
Höhe: 100 mm
Breite: 120 mm
Schenkellänge: 200 mm
Dicke: 2 mm

Leitprodukt:  OPTIGRÜN
  Eckelement für ZP100-Kiesleiste
oder gleichwertig

Angeboten:

Fabrikat: '.........'

Typ: '.........'
Menge: 4,000 Stk
Produkt:
  Artikel:
    Artikelnummer: 30293
    Artikelkurztext: Zulage: Eckelement für Kiesleiste

**03.02.10 Kiesrandstreifen**
Kies der Körnung 16/22 bis 16/32 mm liefern und nach Planungsvorgaben einbauen.
Höhe: 10 cm
Breite: 30 cm
Körnung: '..........' mm
Farbe: grau

Natürliche, grobe Gesteinskörnung gemäß Vorgabe FLL-Dachbegrünungsrichtlinie.
Aus Nass- oder Trockenabsiebung vorwiegend Rundkorn, produktionsbedingt mit variablen Anteilen von Bruchkorn.
Anteil Körnungen kleiner 8 mm bzw. kleiner 0,063 mm sind im Zustand bei Anlieferung limitiert gemäß Vorgabe der FLL-Dachbegrünungsrichtlinie.
Menge: 140,000 m
Produkt:
  Artikel:
    Artikelnummer: x
    Artikelkurztext: Kiesrandstreifen

**03.02.11 Zulage Kiesstreifen**
Aufweitung Kiesstreifen Beriech
Strangentlüftung von 30cm auf 60cm,
inkl. Anpassung Kiefang.
Menge: 1,200 m

**03.02.12 Kieseinfassung Anschlageinrichtung**
Kieseinfassung im Bereich Anschlageinrichtung auf einer Fläche von 30x30 cm, inkl. Kiesfang

Höhe: 10 cm
Menge: 9,000 St

**03.02.13 Saatgut Trockenansaat**
Herstellen einer extensiven Dachbegrünung im kombinierten Ansaat- und Sprossenverfahren auf einer vorbereiteten, mehrschichtigen Substratschicht für Extensivbegrünungen.

- Substrat durch Harken aufrauhen
- gleichmäßiges Aufbringen von Sedumsprossen
- Ansaat mit Saatgutmischung
- durchdringendes Wässern.

Saatgut gem. Hersteller-Rezeptur.

Die Saatgutmischung ist der Bauleitung nachzuweisen.

Leitprodukt Saatgut:  OPTIGRÜN
  Optigrün-Rezeptur EKR
oder gleichwertig

Angeboten:

Fabrikat: '.........'

Typ: '.........'
Menge: 245,000 m²
Produkt:
  Artikel:
    Artikelnummer: 14895+13015
    Artikelkurztext: Saatgut Trockenansaat

**03.02.14 Fertigstellungspflege Ansaat (ext.)**
Fertigstellungspflege für Extensivbegrünung bei Ansaat nach den Richtlinien der FLL / ÖNORM L 1131 bis zur Abnahme der Flächen.

Ausreichend anwässern, Kahlstellen sind nachzusäen, Fremdaufwuchs von Gehölzen beseitigen, nach der Samenreife der meisten Pflanzen mähen, Mähgut aufnehmen und abfahren, Kontrolle und Reinigung technischer Einrichtungen.
Startdüngung gem. Herstellerangaben, angebotenes System.

Die Abnahme erfolgt nach den Richtlinien der FLL / ÖNORM L 1131 bei einem projektiven Deckungsgrad von 60 %.
Leitprodukt Düngerart:  OPTIGRÜN
  Dünger PLUS
oder gleichwertig

Angeboten:

Fabrikat: '.........'

Typ: '.........'
Menge: 245,000 m²
Produkt:
  Artikel:
    Artikelnummer: x
    Artikelkurztext: Fertigstellungspflege Ansaat (ext.)

### Bereich 04 Blecharbeiten

#### Abschnitt 04.01 Kantteile

*Hinweis: LEITBESCHREIBUNG Kantteile, Verblechung*
Soweit in den Leistungsbeschreibungen für einzelne Positionen keine anderen Angaben erfolgen, gelten die nachstehenden Vorgaben für sämtliche Kantteile / Verblechungen:

Kantteile / Bleche anfertigen, liefern und fachgerecht montieren, einschließlich der erforderlichen Dichtbänder und Verbindungsmittel, inkl. seitlicher Anschlüsse.

Die Stöße sind dicht auszuführen und ermöglichen eine Längenausdehnung der einzelnen Profile.

Material: "Aluminium, eloxiert, E6EV1"
Materialstärke: nach konstruktiver Erfordernis, min. 0,7 mm

**04.01.1 Traufe Gründach, Traufblech**
Traufstreifen als Tropfblech / Traufblech

Einbauort: Dach Fassade Nord-Ost,
Übergang Traufe Gründach / Wellblech

Anzahl der Kantungen: 2
Abwicklung: ca. 250 mm
Untergrund: Holz

Blechnummer: B01
Menge: 65,000 m

**04.01.2 Traufe Gründach, Wasserleitblech**
Wasserleitblech

Einbauort: Dach Fassade Nord-Ost,
Übergang Traufe Gründach / Wellblech

Anzahl der Kantungen: 1
Abwicklung: ca. 250mm
Untergrund: Blech

Blechnummer: B02
Menge: 65,000 m

**04.01.3 Traufe Gründach, Kiesfang**
*** Bezugsbeschreibung
Kiesfang / Traufprofil für Dachrandabschluss bei begrünten, geneigten Dachflächen mit 3,5°. Die Montage erfolgt auf der Holzschalung. Der Auflageschenkel ist ensprechend anzudichten. Die einzelnen Traufprofile sind auf Stoß zu verlegen, inkl. Verbinder.

Einbauort: Dach Fassade Nord-Ost,
Übergang Traufe Gründach / Wellblech,
Randabschluss Traufe

Material: "Aluminium, walzblank"
Anzahl der Kantungen: 4
Auflageschenkel: ca. 130 mm, nach konstruktiver Erfordernis
Höhe: ca. 140-160 mm
Länge: ca. 2500 mm
Dachneigung: 3,5°
Untergrund: Holz, Abdichtung
Durchlassöffnungsweite: ca. 150 cm²/m

Blechnummer: B03
Menge: 65,000 m

**04.01.4 Randabschluss seitlich, Kiesfang**
*** wie Position 04.01.3
Kiesfang für seitlichen Randabschluss, geschlossen ohne Durchlassöffnungen.

Einbauort: Dach Fassade Nord-Ost,
Randabschluss seitlich Übergang Gründach / Wellblech,
Aufkantung Randabschluss

Blechnummer: B04
Menge: 10,000 m

**04.01.5 Randabschluss seitlich, Kehlblech**
Kehlblech

Einbauort: Dach Fassade Nord-Ost,
Randabschluss seitlich Übergang Wellblech / Gründach,
zusätzlicher konstruktiver Schutz im Überlappungsbereich,
unterhalb Wellblech

Material: "Aluminium, walzblank"
Anzahl der Kantungen: 3
Abwicklung: ca. 300 mm
Form: konisch zulaufend, von 270 auf 170 mm,
gem. Dachneigung
Untergrund: Holz

Blechnummer: B05
Menge: 10,000 m

**04.01.6 Randabschluss seitlich, Wasserleitblech**
Wasserleitblech

Einbauort: Dach Fassade Nord-Ost,
Randabschluss seitlich Übergang Wellblech / Gründach,
zusätzlicher konstruktiver Schutz im Überlappungsbereich,
oberhalb Wellblech

Anzahl der Kantungen: 1
Wellblechübergang mit Bombierung Radius gem. Wellprofil
Abwicklung: ca. 200 mm
Form: konisch zulaufend, von 220 auf 120 mm,
gem. Dachneigung
Untergrund: Blech

Blechnummer: B06
Menge: 10,000 m

**04.01.7 Randabschluss seitlich, Abdeckblech**
Abdeckblech

Einbauort: Dach Fassade Nord-Ost,
Randabschluss seitlich Übergang Wellblech / Gründach,
als oberer Abschluss für Blechaufkantung

Anzahl der Kantungen: 3
Abwicklung: 150 mm
Untergrund: Blech

Blechnummer: B07
Menge: 10,000 m

**04.01.8 Wandanschluss Gründach, Eckblech**
Eckblech,
zur Ausbildung einer 90-180 Grad-Ecke.

Der Auflageschenkel ist ensprechend anzudichten, Stöße sind dicht auszuführen.

Einbauort: Dach Fassade Nord-Ost,
Übergang Gründach / aufgehende Wand,
Eckblech zur Ausbildung Übergang Kiesfang (Randabschluss seitlich) aufgehende Wand.

Material: "Aluminium, walzblank"
Grundform: 5-Eck
Anzahl der Kantungen: 3
Schnitt: 1, ca. 100 mm
Abwicklung: 300 mm
Länge: ca. 250 mm
Untergrund: Holz, Abdichtung

Blechnummer: B08
Menge: 2,000 St

**04.01.9 Wandanschluss Gründach, Wandanschlussblech**
Wandanschlussblech (Gründach)

Einbauort: Dach Fassade Nord-Ost,
Übergang Gründach / aufgehende Wand

Anzahl der Kantungen: 2
Abwicklung: 350 mm
Untergrund: Holz

Blechnummer: B09
Menge: 65,000 m

**04.01.10 Wandanschluss Blechdach, Wandanschlussblech**
Wandanschlussblech (Blechdach)

Einbauort: Dach Fassade Nord-Ost, Dachrand
Übergang Wellblech / aufgehende Wand

Anzahl der Kantungen: 2
Abwicklung: 350 mm
Untergrund: Holz

Blechnummer: B10
Menge: 4,000 m

**04.01.11 Wandanschluss Blechdach, Wasserleitblech**
Wasserleitblech (Blechdach),

Einbauort: Dach Fassade Nord-Ost,  Dachrand,
Übergang Wellblech / aufgehende Wand

Anzahl der Kantungen: 1
Abwicklung: 300 mm
Untergrund: Blech

Blechnummer: B11
Menge: 4,000 m

**04.01.12 First Oberlicht, Blechverkleidung**
Blechverkleidung

Einbauort: Dach Fassade Nord-Ost,
Übergang aufgehende Wand im Bereich Oberlicht / First,
Blechverkleidung oberhalb Oberlicht

Anzahl der Kantungen: 3
Abwicklung: 600 mm
Untergrund: Holz
Ausklinkungen: 17 (im Bereich der Dachsparren, Achse 2-18)
Abwicklung Ausklinkungen: 320 x 290 mm
Stöße: max. 1 Stoß innerhalb eines Achsenfeld von 3750 mm,
Elemtstöße sind zu hinterlegen

Inklusive Einhangblech, unter Anschluss.

Inklusive der erforderlichen Unterkonstruktion:
Holzschalung 24 mm, montiert auf bauseits vorhandener Lattung.

Blechnummer: B12
Menge: 65,000 m

**04.01.13 Oberlicht, Fensterlaibung**
Laibungsblech,

Einbauort: Dach Fassade Nord-Ost,
Randabschluss seitlich Übergang Oberlicht / Fassade,
Fensterlaibung

Anzahl der Kantungen: 2
Abwicklung: ca. 180 mm
Länge: ca. 1300 mm
Untergrund: Holz
Fensteranschluss: schlagregendicht

Blechnummer: B13
Menge: 2,000 St

### Bereich 05 Absturzsicherung Dachbegehung

**05.1 Anschlageinrichtung Seilsicherung Blechdach**
*** Pauschalposition
Anschlagkonstruktion für Anseilsicherung, als Stütze, DIN EN 795, Höhe über Befestigungsfläche über 15 bis 25 cm, Typ A und C, mit allgemeiner bauaufsichtlicher Zulassung,
für Einzelanschlagpunkt und horizontale Seilsicherungssysteme, aus nichtrostendem Stahl, mit Seil, aus nichtrostendem Stahl,
Länge '155' m,
Anzahl Stützen '23' St, einschl. Seilgleitern und
Federspannelementen, mit Seilzwischenhaltern und Kurvenelementen,
Anzahl Kurvenelemente '7' St,
Anzahl Seilzwischenhalter '15' St, für Flachdach, Dachneigung
bis 20 Grad, zur Befestigung in Holz, Ausführung gemäß Zeichnung.

Die Montageanweisung der jeweiligen allgemeinen bauaufsichtlichen Zulassung / allgemeinen
Bauartgenehmigung oder Europäischen technischen Bewertung der Verbindungselemente ist zu beachten.

Leitprodukt:  ABS Safety
  ABS-Lock X-Klemm-H
  LX-H-KLEMM-200
  und Zubehör ABS

oder gleichwertig

Angeboten:

Fabrikat: '.........'

Typ: '.........'
Menge: 1,000 psch

**05.2 Wartung der Anschlageinrichtung, Blechdach**
Jährliche Wartung über 4 Jahre (Gewährleistungsfrist)
der angebotenen Anschlageinrichtung durch einen
Sachkundigen gem. DGUV-Grundsatz 312-906
einschl. An- und Abfahrt und Protokoll.
Eventuelle Reparaturen, sowie zusätzliche
Anfahrten werden gesondert verrechnet.

Einzutragen ist der pauschale Preis pro Jahr
Menge: 4,000 Jahr

**05.3 Anschlageinrichtung Seilsicherung Gründach**
*** Pauschalposition
Anschlagkonstruktion für Anseilsicherung, als Stütze, DIN EN 795, Höhe über Befestigungsfläche über 25 bis 35 cm, Typ A und C,  mit allgemeiner bauaufsichtlicher Zulassung,
für Einzelanschlagpunkt und horizontale Seilsicherungssysteme, aus nichtrostendem Stahl, mit Seil, aus nichtrostendem Stahl,
Länge '65' m,
Anzahl Stützen '9' St, einschl. Seilgleitern und
Federspannelementen, mit Seilzwischenhaltern,
Anzahl Seilzwischenhalter '7' St, für Flachdach, Dachneigung
bis 5 Grad, zur Befestigung in Holz, Ausführung gemäß Zeichnung.

Die Montageanweisung der jeweiligen allgemeinen bauaufsichtlichen Zulassung / allgemeinen
Bauartgenehmigung oder Europäischen technischen Bewertung der Verbindungselemente ist zu beachten.

Leitprodukt:  ABS Safety
  ABS-Lock X-H-14+2
  LX-H-300-14+2-SR
  LX-H-300-14+2
  und Zubehör ABS

oder gleichwertig

Angeboten:

Fabrikat: '.........'

Typ: '.........'
Menge: 1,000 psch

**05.4 Wartung der Anschlageinrichtung, Gründach**
Jährliche Wartung über 4 Jahre (Gewährleistungsfrist)
der angebotenen Anschlageinrichtung durch einen
Sachkundigen gem. DGUV-Grundsatz 312-906
einschl. An- und Abfahrt und Protokoll.
Eventuelle Reparaturen, sowie zusätzliche
Anfahrten werden gesondert verrechnet.

Einzutragen ist der pauschale Preis pro Jahr
Menge: 4,000 Jahr
